# Gistl LPH 6
Angebotsaufforderung (GAEB DA XML 3.2, DA83)
Projekt: 22-030
Währung: EUR
Auftraggeber: Gemeinde Frauenau, Rathausplatz 4, 94258 Frauenau
Ausführungsort: Generalsanierung und Erweiterung des Gis
Erstellt mit: BUILDUP, BUILDUP v29.2.0.0, 26.02.2026

## 010 3151 Außenabschlüsse Stahlfenster
Datum: 24.02.2026

### 10 3151 Außenabschlüsse Stahlfenster

*Hinweis: Baubeschreibung*
Baubeschreibung

Allgemeine Beschreibung der Bauaufgabe
Bauwerk/Baukörper:

- Der Mehraufwand für den Material An-/Abtransport, für das Fördern und Laden
  innerhalb des Bestandsgebäudes ist einzukalkulieren.
- Durch den erschwerten Material An- und Abtransport wird eine Besichtung der
  Maßnahme vor Ort empfohlen.

1. Gelände – Höhenlage (Grundwasserstand), Kontaminationen:
Grundwasser steht in den geplanten Baugruben lt. Gutachten nicht an, in mittlerer Höhe zum Bestandsgelände jedoch etwas Schichtenwasser. Kontaminationen sind lt. Gutachten im Baugrund v.a. aus Rückständen der Glasproduktion zu erwarten (Ofenschlacken). Desweiteren ist eine durchgängig vorhandene Torfschicht zu entsorgen.

2. Gründung:
Die notwendigen Nachgründungen konnten von den Tragwerksplanern, auf Grundlage des erweiterten geotechnischen Berichts, IB auf eine Gründungsertüchtigung des Wirtshauses reduziert werden. Im gesamten Gebäude müssen wegen des schlechten Untergrunds neue Bodenplatten mit bis zu 70cm hohem Unterbau (im Saal als „Frostschutzpolster“) eingebaut werden.
Die neuen Anbauten im Süden werden mit tragenden Bodenplatten unterkellert und als weiße Wanne in WU-Beton ausgeführt. Der neue Anbau im Norden wird nicht unterkellert und mit einer tragenden Bodenplatte gegründet.

3. Tragwerk:
Die Fundamente aus Granitmauerwerk werden partiell mittels Fugenergänzungen und Mauerwerksaustausch ertüchtigt; das darüberliegende Bestandsmauerwerk aus Vollziegeln mit Rissvernadelungen. Die Dachtragwerke von Saal und Wirtshaus werden zimmermannsmäßig restauriert bzw. verstärkt.
Die neuen Anbauten werden aus Stahlbeton (im Untergeschoss WU), Stahlprofilen, Brettsperrholz und Pfostenriegelfassaden aus Stahl errichtet.

4. Außenwände und Fassadenbehandlung:
Die erdberührten Bausubstanz von Saal und Wirtshaus, die mit den Baumaßnahmen nicht ausreichend gegen aufsteigende Feuchte und Taupunktunterschreitung zu schützen sind, werden im Sockelbereich mit Temperierungsschleifen getrocknet. Das Mauerwerk wird offenporiger und dämmt somit besser. Desweiteren wird der Salztransport unterbunden, was die Konsistenz des Mauerwerks erhält und wiederkehrende Putzerneuerungen langfristig vermeidet.
Desweiteren wird der Feuchtigkeitseintrag unterhalb der Geländeoberkante gebäudeumlaufend durch eine verdichtete Ton-Mischung „Dernoton“ unterbunden.
Die Außenputzflächen werden weitestmöglich gehalten und in der Oberputzstruktur an den historischen Putz angeglichen (putzsichtig ohne Farbbeschichtung, flächig Rieselputz, Fassadengliederungen glatt).
Im Rahmen der restauratorischen Voruntersuchungen wurden Putz- und Farbmuster der unterschiedlichen historischen Oberflächen gesichert.
Die nicht haltbaren Putze werden abgenommen und im erdgeschossigen Bereich bis maximal 2,5 m Höhe durch ein Funktionsputzsystem ersetzt. In den Obergeschossen ist ein Kalkputz vorgesehen. Der Anstrich erfolgt auf Silikatbasis.
Die neuzeitlichen Fensteröffnungen links vom Wirtshauseingang werden zurückgebaut und das ursprüngliche Schaufenster als Vitrine für Speisekarten und Veranstaltungsaushänge wiederhergestellt. Die vermutlich zugesetzten Ochsenaugen links und rechts vom Wirthauseingang werden wieder geöffnet.
Die historischen Pilaster und Gesimse werden mittels Schablonen vom Restaurator handwerklich ergänzt.

5. Innenwände und Wandbehandlung:
Die historischen Innenputzflächen werden weitestmöglich gehalten und erneuerte Wandflächen mit Kalksandschweiß an den historischen Putz angeglichen und farblich lt. restauratorischer Befundung neu gefasst.
Die erneuerten Wandflächen mit Feuchtigkeitsschäden entlang der Sockel werden mit einem Funktionsputz ergänzt und in Bereichen mit Wandverkleidungen ohne Oberputz lediglich abgerieben; in sichtbaren Bereichen wird der Übergang zum historischen Bestand wird der Funktionsputz mit einer diffusionsoffenen Glätte im System angeglichen.
Intakte Putzflächen werden vom Restaurator / Kirchenmaler von neuzeitlichen Farbfassungen und Tapeten befreit, ggf. vorhandene Risse und hohlliegende Teilbereiche werden durch Verschraubungen und Hinterspritzen saniert, sowie nach Angleichung der Oberflächen farblich lt. restauratorischer Befundung neu gefasst.
Neuzeitliche Zwischenwände, v.a. im Wirtshaus werden abgebrochen und ein paar wenige neue Türöffnungen erstellt; die Raumstruktur wird grundsätzlich in die ursprüngliche Aufteilung zurückgeführt und im Obergeschoss um ablesbar neue „Bad-Boxen“ in Trockeneinbauweise ergänzt.
Die teilweise nur ca. 15cm starken Bestandstrennwände im Obergeschoss des Wirtshauses erfüllen die heutigen Anforderungen des Schallschutzes leider nicht (Trittschall und Lärmschutz zu den Gasträumen bzw. Wohnungen untereinander) und werden nach Angabe des Bauphysikers um Vorsatzschalen in Trockenbauweise ergänzt.

6. Decken und Deckenbehandlung sowie Bodenbeläge:
Die historischen Innenputzflächen werden großteils gehalten, erneuerte Deckenflächen mit Kalksandschweiß an den historischen Putz angeglichen, farblich lt. restauratorischer Befundung neu gefasst und Fehlstellen im Stuck ergänzt.
Die wenigen noch vorhandenen historischen Bodenbeläge können wegen der mangelhaften Unterkonstruktionen und des schlechten Oberflächenzustands nicht restauriert werden, aber angelehnt an den Bestand in Abstimmung mit dem Landesamt für Denkmalpflege erneuert.
Die Deckensysteme werden rein zimmermannsmäßig mit neuen Fehlböden ertüchtigt und im Wirtshaus um die notwendigen Trennlagen für den Schallschutz (Trittschall und Lärmschutz zu den Gasträumen bzw. der Wohnungen untereinander) in Abstimmung mit dem Bauphysiker ergänzt. Die Decken- und Zerrbalken EG/OG, sowie OG/DG, werden in uneinsehbaren Bereichen ggf. mittels Anlaschungen gelöst, um den notwendigen Rückschnitt der Holzbalken geringstmöglich zu halten und so den Eingriff in den historischen Bestand zu minimieren.

7. Treppen (Konstruktion, Belag, Geländer):
Die historischen Treppen im Saal werden inkl. Handläufen restauriert.
Die Treppenläufe von OG bis DG im Wirtshaus werden ebenfalls restauriert und der nicht mehr vorhandene Treppenlauf EG bis OG an ursprünglicher Stelle rekonstruiert; ggf. wird der Treppenstufenbelag des zweiten Laufs etwas aufgesattelt um höhengleich an den neuen Bodenbelag anzuschließen.

8. Dachkonstruktion, Dachdeckung, Dachentwässerung:
Die Ergänzungen und statischen Ertüchtigungen der Dachstühle erfolgen in handwerklicher Art und Weise mit querschnittsgleichen Überplattungen und Zangenkonstruktionen.
Der Dachstuhl des Saals bleibt kalt und das historische Dachtragwerk um eine Schalung erweitert und wieder mit Falzziegeln gedeckt. Der historische Dachstuhl bleibt erhalten und im Innenraum sichtbar.
Im Wirtshaus wird die erste Ebene des Dachgeschosses ähnlich dem früheren Zustand mit Zimmern wieder mit kleinen Apartments ausgebaut. Die zweite Ebene des Dachgeschosses wird zu Lagerzwecken und mit einem Haustechnikraum für Elektroverteilungen nicht voll ausgebaut.
Die Dächer von Saal und Wirtshaus werden wieder mit Doppelfalzziegeln, naturrot, nicht engobiert, eingedeckt. Zur Belichtung des obergeschossigen Flurs im Wirtshauses werden zwei Dachflächenfenster eingebaut, die mit ziegelfarbenen Blechabdeckungen/-lamellen an die Dachhaut angeglichen werden.
Die Verblechungen und Dachentwässerungen von Saal und Wirtshaus werden nach Bemusterung mit dem Landesamt für Denkmalpflege aus patinierungsfähigem Blech ausgeführt.
Das Dach des südöstlichen Anbaus „Salon Isidor“ wird aus mattem Edelstahlblech mit Doppelstehfalz eingedeckt.
In der Ziegeldachfläche von Saal und Wirtshaus werden die Schneefänge als Gitter, matt ziegelfarben pulverbeschichtet, und der Schneefang auf dem Doppelstehfalzdach des „Salon Isidor“ wird mit aufgeklemmten Schneefangrohren und dazwischenliegenden Eishaltern ausgeführt.
Das Zwiebeltürmchen auf dem Dachreiter des Saals wird mit Kupferblechen restauriert und die vorhandenen Holzlamellen wieder als Fortluftabdeckungen lüftungstechnisch genutzt; hierfür müssen von der historischen Schachtverkleidung mit Boden-Deckelschalung lediglich zwei gegenüberliegende Seitenwänden im oberen Bereich ausgenommen werden. Die Fortluftöffnung über dem Saal wird unter dem Ventilator brandschutztechnisch geschlossen, die Oberfläche nach Bemusterung mit dem Landesamt für Denkmalpflege gefasst.
Die PV-Anlage auf dem Saal wird als ziegelrote „In-Dach-Anlage“ analog zu den Falzziegeln in Reihen an der Dachlattung gesetzt und wurde im Detail mit der Fachstelle des Landesamts für Denkmalpflege bereits abgestimmt.
Die vorhandenen Kamine über Dach bleiben in Material und Form erhalten und werden entsprechend saniert.

9. Sonnenschutz- und Verdunkelungseinrichtungen:
Außenliegend wird im historischen Bestand kein Sonnenschutz o.ä. angebracht, im Saal werden innenliegend -zwischen historischem Fenster und raumseitiger Aufdopplung- Verdunkelungsrollos vorgesehen, der Blendschutz in der Wandverkleidung raumseitig integriert. Im Wirtshaus kann innenliegend mit Vorhängen verdunkelt werden.
Der neue südliche Anbau wird mit einem außenliegenden Sonnenschutz aus Glaslamellen versehen und kann nicht verdunkelt werden.

10. Außen- und Innentüren und Fenster:
Die ehemaligen Saal-Eingangstüren bleiben erhalten und verbleiben als restauriert „Tapetentüren“ in den historischen Wandverkleidungen; die brandschutzrechtlich notwendigen Schutzfunktionen werden in den Türlaibungen von zusätzlichen neuen Türen mit schlanken Stahlrahmen und Verglasungen übernommen.
Die straßenseitige Eingangstüre zum Wirtshaus wird entsprechend dem historischen Vorbild rekonstruiert, bleibt aus der Nähe betrachtet durch scharfe Kanten und abstrahierte Ornamentik jedoch als neues Element erkennbar. Die biergartenseitigen Außentüren zum Wirtshaus werden in Anlehnung an historische Eingangstüren neu interpretiert, Nebeneingangstüren als Tapetentüren erneuert.
Die historischen Außentüren im Saal werden im EG restauriert und als Innentüren mit Brandschutzaufdopplungen weiterverwendet; die Außentüren im UG sind nicht mehr vorhanden und werden in Anlehnung an historische Nebeneingangstüren in Abstimmung mit dem Landesamt für Denkmalpflege neu interpretiert.
Die historischen Innentüren im Saal werden restauriert, wo erforderlich mit Rauch-/Feuerschutztüren aufgedoppelt und mit neuen Türen nach historischem Vorbild ergänzt. Die Innentüren im Wirtshaus werden nach historischem Vorbild erneuert.
Die eine noch erhaltene historische Innentüre zwischen Wirtshaus und Saal wid fachgerecht restauriert und saalseitig mit einer Brandschutztüre aufgedoppelt. Neue Innentüren im Wirtshaus werden dem historischen Vorbild abstrahiert nachempfunden.
Die restlichen vorhandenen, einfach verglasten Fenster des Saals mit Sprossenteilung und die Festverglasungen der darüberliegenden Ochsenaugen werden weitestmöglich erhalten und überarbeitet. Hierbei wird auf die Wiederverwendung historischer Beschläge und den Erhalt historische Verglasungen geachtet. Beschädigte oder fehlende Teile werden in Form, Struktur und Material dem historischen Bestand entsprechend ausgebessert. Die historischen rot- und grauweißen Farbfassung wird wiederhergestellt.
Raumseitig werden die Fenster des Saals mittels Isolierglasfenstern mit schlanken Stahlprofilen bauphysikalisch ertüchtigt und farblich an die Innenwand angeglichen.
Da im Wirtshaus keine historischen Fenster mehr vorhandenen sind, werden diese mit neuen Holzfenstern mit Öffnungsflügel-/Sprossenteilung nach historischem Vorbild versehen (Isolierglasscheiben mit aufgesetzten „Wiener Sprossen“).

11. Schall- und Wärmeschutz:
Der Schallschutz des Wirtshauses zu den darüberliegenden Appartements wird in Trockenbauweise durch Ertüchtigung der Holzbalkendecke und zusätzliche Vorsatzschalen an den Wänden im Obergeschoss geleistet. Der nachbarliche Schallschutz vom Saal wird durch die aufgedoppelten Fenster und Bestandswände erfüllt.
Der Wärmedämmung im Wirtshaus und im Saal wird mit gezielten Maßnahmen in den bauphysikalisch notwendigen Bereichen in Abstimmung mit dem Denkmalschutz umgesetzt und die Bestandsstruktur genutzt bzw. ergänzt - gedämmt wird großteils mit Holzfaserplatten, in feuchtigkeitsberührten Bereichen mit Glasschaumplatten/-schotter und in Laibungen mit Kalziumsilikatplatten.
Der sommerliche Wärmeschutz ist im Bestand bei Saal und Wirtshaus durch den geringen Öffnungsanteil, massive Wände und den ungenutzten Dachraum als Puffer gegeben. Der leichte neue Anbau im Süden mit den großen Glasflächen wird durch eine vorgelagerte Schicht aus Glaslamellen geschützt, die Wärmestrahlung reflektiert und hinterlüftet wird.

12. Immissionsschutz:
Der Betrieb von Saal und Wirtshaus mit Biergarten verursacht zusätzlichen Lärm, vor dem die Anwohner geschützt werden müssen.
Die Immissionswerte wurden im Rahmen einer schalltechnischen Untersuchung überprüft und die Grenzwerte durch Schutzmaßnahmen v.a. durch die Überdachung der Sitzflächen im Biergarten eingehalten.
Die Überdachungen sind nur leicht geneigt und werden mit Gründächern ausgeführt. Die Tragkonstruktion aus Stahl wird mit einem dunkelgrau bis schwarzen Pulverbeschichtung versehen, die an die Außenbeleuchtung (Poller- und Wandleuchten) farblich angeglichen wird.

13. Brandschutz:
Der Gebäudekomplex konnte unterteilt in Saal (mit Anbauten) der Gebäudeklasse 3 und Wirtshaus der Gebäudeklasse 4 zugeordnet werden statt insgesamt der Gebäudeklasse 5. Die daraus resultierend niedrigeren Brandschutzanforderungen vereinfachen den Umgang mit dem historischen Bestand und machen weniger Eingriffe in die Substanz notwendig.

14. Gebäude-Energie-Gesetz:
Die Anforderungen lt. GEG werden bei Saal und Wirtshaus grundsätzlich eingehalten – mit Ausnahme der Außenwände, die aus denkmalschutzrechtlichen Gründen nicht gedämmt werden können. Die neuen Anbauten sind entsprechend des GEG ausgelegt, das Heizhaus am Bauhof hält als reiner Technikraum lediglich den Mindestwärmeschutz nach DIN 4108-2 ein.

15. Barrierefreiheit:
Die barrierefreie Erschließung des Saals ist aus topographischen Gründen nicht über den Haupteingang im südlichen Anbau, sondern lediglich „barriere-arm“ über eine Rampe mit ca. 11 % Gefälle möglich. Die barrierefreie Erschließung erfolgt über den Nebeneingang bzw. Notausgang an der Nordseite des Saals neben dem Eingang zum Wirtshaus.
Der Zugang zum Wirtshaus wird an Nord- und Südseite, sowie zum Biergarten, barrierefrei mit Rampen ohne Eingriff in den Bestand umgesetzt.

Zur Verfügung gestellte Anlagen
Lagerflächen auf der Baustelle werden in Absprache mit der Bauleitung im Rahmen des
Baustelleneinrichtungsplanes festgelegt. Räume innerhalb des Gebäudes werden als Lager-,
Arbeits- und Aufenthaltsräume grundsätzlich nicht zur Verfugung gestellt und dürfen als solche
auch nicht hergerichtet werden.

Die Lagerung von Baumaterial ist mit der Bauleitung abzustimmen.

*Hinweis: Ergänzung der Angebotsanforderung*
Vorbemerkungen

1. Baufristenplan
  Der Auftragnehmer hat einen Baufristenplan als Balkendiagramm über seine vertraglichen
  Leistungen zu erstellen, anhand dessen die Einhaltung der Vertragsfristen nachgewiesen und
  überwacht werden kann. Die Festlegungen des Auftraggebers, z.B. zur baufachlichen oder
  terminlichen Koordinierung mit den übrigen Leistungsbereichen, sind zu berücksichtigen. Bei
  Änderungen der Vertragsfristen oder bei erheblichen Abweichungen von sonstigen
  Festlegungen ist der Plan unverzüglich zu bearbeiten. Der Plan ist dem Auftraggeber
  innerhalb von 12 Werktagen nach Auftragserteilung, bei Überarbeitungen unverzüglich jeweils
  in 3 Fertigungen zu übergeben.

2. Einrichtung von Unterkünften
  Unterkünfte wie Schlafräume und Aufenthaltsräume für die Freizeit dürfen in der
  Liegenschaft, in der sich die Baustelle befindet, nicht eingerichtet werden.

3. Bauleiter
  Auf der Baustelle muß ständig eine fachlich qualifizierte Aufsichtsperson des Auftragnehmers
  anwesend sein.

4. Baustellenbesprechungen
  Der Auftragnehmer hat zu den Baustellenbesprechungen, die der Auftraggeber regelmäßig
  durchführt, einen bevollmächtigten Vertreter zu entsenden. Die Besprechungen finden jeweils
  wöchentlich statt. Ein Vergütung für die Teilnahme an den Baubesrechnungen erfolgt nicht.

5. Bautagesberichte
  Die Bautagesberichte sind in 3-facher Ausfertigung (DIN A4) unaufgefordert täglich
  einzureichen und fortlaufend zu nummerieren

6. Anordnung von Stundenlohnarbeiten
  Mit der Ausführung der im Leistungsverzeichnis vorgesehenen Stundenlohnarbeiten ist erst
  nach schriftlicher Anordnung des Auftraggebers zu beginnen. Der Umfang der im Einzelfall zu
  erbringenden Leistungen wird bei der Anordnung festgelegt. Die Stundenlohnzettel sind
  werktäglich einzureichen.

*Hinweis: Sonstiges*
Sonstiges

Eine intensive Koordination und Abstimmung auch zwischen den einzelnen Auftragnehmern ist erforderlich. Ein kontinuierliches Arbeiten ist ggf. nicht möglich.

Deutschsprechende Ansprechpartner mit Entscheidungsbefugnis haben sich während der
Baumaßnahme ständig auf der Baustelle zu befinden:
- mindestens ein Polier oder Vorarbeiter
- ein Wechsel des zuständigen Bauleiters vor Ort ist auszuschließen.

Baulärm
Auf der Baustelle dürfen nur schallgedämmte Baumaschinen eingesetzt werden.

Abrechnung
Die Erstellung der Abrechnungspläne erfolgt zu jeder Zwischenrechnung einschließlich der Mengenberechnungsblätter. Jede Position ist auf eigenen Aufmaßblättern zu erfassen. Zwischenrechnungen und Schlussrechnung sind kumulierend zu erstellen.

#### 10.1 Stahlfenster

*Hinweis: Systembeschreibung Stahlfenster*
Türen und Fenster mit Innen- und Außenöffnung | Kippflügel |  verzinkter Stahl.
Lieferung und Einbau von Fenstern und Türen, teils fest und teils zu öffnen, für Nach innen und außen öffnende Türen und Fenster gebaut mit thermisch getrennten Profilen. Die Profile werden hergestellt, indem zwei Metallschalen (eine ganze und eine äußere) nahtlos miteinander verbunden werden, und zwar mit Hilfe von extrudiertem Polyamid, das mit Glasfaser gefüllt und mit den Teilen durch hochdichtes Polyurethanharz verbunden ist. Die Metallschalen werden durch Kaltprofilieren von Streifen aus Stahldicke 15/10 gemacht, Feuerverzinktes "Sendzimir-System" mit Skinpass-Finish (FeP02 GZ 200), Zinkauflage = 200 gr/qm, (Normen UNI EN 10142/3/7 und EURONORM 143) Die Edelstahlausrichtbügel müssen offen gehalten werden, um die Edelstahlausrichtbügel auch bei durchgehenden Oberflächenschweißungen einsetzen zu können. Die Montage der Rahmen erfolgt durch kontinuierliches Schweißen der Kontaktflächen mit anschließendem Schleifen und Wiederherstellung der Oberflächenbeschaffenheit. Das System sieht die innere und äußere Überlappung der Profile und die folgenden sichtbaren Mindestquerschnitte vor: fester seitlicher Knoten 27 mm, seitlicher Knoten, der geöffnet werden kann 47 mm, zentraler Knoten für die beiden Flügel 62 mm, vorgeschriebene Tiefe von 77 mm.
In der Zusammensetzung haben die Fenster und Türen alle Knoten, sowohl feste als auch zu öffnende, ab 62 mm und identisch zueinander, wodurch die festen Teile nicht von den zu öffnenden unterscheidbar sind und alle Fenster koplanar zueinander sind.

Wasser-, Luft- und Winddichtungssystem für nach innen öffnende Fenster mit dreifacher Zapfendichtung (zwei Dichtungsebenen, eine davon offen), für nach außen öffnende Fenster und für  Türen mit doppelter Zapfenlochdichtung (eine Dichtungsebene mit geschlossener Fuge). Mobile Bodenschwelle für Türen. In den Fenstern ist eine ausreichende Anzahl von corten-Stahl-Schraubwasserabläufen  Inox zum Streichen.  Die Fenster und Türen sind komplett mit Glas  (Typ siehe Positionensbeschreibung),  das mit Hilfe von dreieckigen Glasleisten befestigt wird.  in Verzinkter Stahl, der lackiert werden muss, mit Abstand zu den Außenflächen durch EPDM- oder Silikondichtungen und zu den Innenflächen durch druckeingelegte EPDM-Dichtungen.
Fenster, wenn es keinen Kippflügel gibt, und Türen sind mit Scharnieren ausgestattet zum Einschrauben von Stahl  Verzinkt zum Streichen verstellbar und mit zwei Flügeln (Ø12 mm für Tragfähigkeiten bis zu 50 kg pro Flügel) oder mit drei Flügeln (Ø15 mm für Tragfähigkeiten bis zu 100 kg pro Flügel) erhältlich.  Drehkipp-Fensteröffnung mit verdeckt liegenden Bändern (130 kg Tragkraft) und umlaufenden Beschlägen mit einer entsprechenden Anzahl von Verriegelungspunkten je nach Flügelgröße.  Internes Stangenverriegelungssystem mit einem unteren und oberen Ende und einer ausreichenden Anzahl zusätzlicher Verriegelungspunkte im Verhältnis zur Größe der zu öffnenden Türen.
Die Türen sind komplett mit Schlössern mit verschiedenen Verriegelungspunkten in Bezug auf die Höhe der Türen und Schlossabdeckkästen/verstärkten Profilen mit lackierter rostfreier Stahl.
Fertigstellung die Oberflächen 25 Minuten lang mit Ofenpulver bei einer Temperatur von 180° gestrichen.  Die Griffe vervollständigen das System und sind in verschiedenen Geometrien, Materialien und Ausführungen erhältlich, darunter  das zu lackierende Rohmessing.

**10.1.1 Einfachfenster B 1425 mm H 2525 mm 1tlg 40dB 1,3W/m2K Rahmen Stahl Isolierglas 2fach Dichtungsband BG1 Dichtstoff**
STLB-Bau 2025-10 026
Einfachaußenfenster,

Breite Blendrahmen '1425' mm,

Höhe Blendrahmen '2525' mm,  einteilig, Wandaufbau im Anschlussbereich einschalig, Befestigungsuntergrund Hochlochziegel,
bauphysikalische Anforderungen: bewertetes Schalldämm-Maß DIN 4109 Rw 40 dB, Wärmeschutz DIN EN ISO 10077-1, DIN 4108-4 Uw kleiner gleich 1,3 W/m2K,
Rahmen aus Stahl, Rahmenoberfläche außen verzinkt und beschichtet,

Farbton Rahmen außen 'Altweiß matt z.B. RAL 9016 bzw. nach Wahl des Architekten'
Rahmenoberfläche innen wie außen, Befestigung des Rahmens mit Rahmendübeln/Fensterbauschrauben,
1. Teil Dreh, Fenster transparent mit einer Füllung, aus Isolierglas, 2-fach, UV-beständiger Randverbund und wärmetechnisch verbesserte Abstandhalter DIN EN ISO 10077-1, mit Beschlag, Fenstergriff aus nichtrostendem Stahl, mattgebürstet,
Abdichtung der äußeren Dichtebene mit imprägniertem Fugendichtungsband aus Schaumkunststoff, Beanspruchungsgruppe 1 DIN 18542, umlaufend, Abdichtung der inneren Dichtebene mit Dichtstoff (zulässige Gesamtverformung mind. 12,5 %), umlaufend, Dämmebene (Funktionsebene) vollständig ausfüllen, mit Mineralwolle,
Ausführung gemäß Einzelbeschreibung,

Einzelbeschreibungs-Nr 'Randverbund Verglasung weiß'.
Menge: 12,000 St

**10.1.2 Einfachfenster B 1515 mm H 2525 mm 1tlg 40dB 1,3W/m2K Rahmen Stahl Isolierglas VSG 2seitig Dichtungsband BG1 Dichtstoff**
STLB-Bau 2025-10 026
Einfachaußenfenster,

Breite Blendrahmen '1515' mm,

Höhe Blendrahmen '2525' mm,  einteilig, Wandaufbau im Anschlussbereich einschalig, Befestigungsuntergrund Hochlochziegel,
bauphysikalische Anforderungen: bewertetes Schalldämm-Maß DIN 4109 Rw 40 dB, Wärmeschutz DIN EN ISO 10077-1, DIN 4108-4 Uw kleiner gleich 1,3 W/m2K,
Rahmen aus Stahl, Rahmenoberfläche außen verzinkt und beschichtet,

Farbton Rahmen außen 'Altweiß matt z.B. RAL 9016 bzw. nach Wahl des Architekten'
Rahmenoberfläche innen wie außen, Befestigung des Rahmens mit Rahmendübeln/Fensterbauschrauben,
1. Teil Dreh, Fenster transparent mit einer Füllung, aus Isolierglas mit VSG 2-seitig, UV-beständiger Randverbund und wärmetechnisch verbesserte Abstandhalter DIN EN ISO 10077-1, als absturzsicherndes Fensterelement Kategorie A1 DIN 18008-4, mit Beschlag, Fenstergriff aus nichtrostendem Stahl, mattgebürstet,
Abdichtung der äußeren Dichtebene mit imprägniertem Fugendichtungsband aus Schaumkunststoff, Beanspruchungsgruppe 1 DIN 18542, umlaufend, Abdichtung der inneren Dichtebene mit Dichtstoff (zulässige Gesamtverformung mind. 12,5 %), umlaufend, Dämmebene (Funktionsebene) vollständig ausfüllen, mit Mineralwolle,
Ausführung gemäß Einzelbeschreibung,

Einzelbeschreibungs-Nr 'Randverbund Verglasung weiß'.
Menge: 2,000 St

**10.1.3 Fenster Ocular 0,70 m x 0,55 m**
Einfachaußenfenster - Ocularförmimg

Breite Blendrahmen ca. '700'  mm,
Höhe Blendrahmen '550'  mm,
einteilig, Wandaufbau im Anschlussbereich einschalig, Befestigungsuntergrund Hochlochziegel,
bauphysikalische Anforderungen: bewertetes Schalldämm-Maß DIN 4109 Rw 40 dB, Wärmeschutz DIN EN ISO 10077-1, DIN 4108-4 Uw kleiner gleich 1,3 W/m2K,
Rahmen aus Stahl, Rahmenoberfläche außen verzinkt und beschichtet, Rahmenoberfläche innen wie außen, Befestigung des Rahmens mit Rahmendübeln/Fensterbauschrauben,
1. Teil Kipp, Fenster transparent mit einer Füllung, aus Isolierglas, 2-fach, UV-beständiger Randverbund und wärmetechnisch verbesserte Abstandhalter DIN EN ISO 10077-1, mit Beschlag, Fenstergriff aus nichtrostendem Stahl, mattgebürstet,
Abdichtung der äußeren Dichtebene mit imprägniertem Fugendichtungsband aus Schaumkunststoff, Beanspruchungsgruppe 1 DIN 18542, umlaufend, Abdichtung der inneren Dichtebene mit Dichtstoff (zulässige Gesamtverformung mind. 12,5 %), umlaufend, Dämmebene (Funktionsebene) vollständig ausfüllen, mit Mineralwolle.
Menge: 19,000 St

#### 10.2 Verdunklungsanlage

**10.2.1 Gegenzuganlage 142 x 275 cm**
Gegenzuganlage mit Gehäuse quadratisch,
Motor-Bedienung, Wellen einseitig, schienengeführt
Anlagengröße
B: ca. 142 cm
H: ca. 275 cm

Funktionsweise
Zwei nebeneinander liegende Wellen dienen als Ab- bzw. Aufroll-Element für den Behang und das Zugmedium (Zugseil oder Zuggurt). Das Zugmedium (Seil oder Gurt) wird auf der gegenüberliegenden Seite über einer Rolle umgelenkt und auf die Wickelwelle zurückgeführt.

Eine der beiden Wellen ist mit einem elektrischen
Motorantrieb und die zweite mit einer mechanischen
Federwelle ausgerüstet. Durch die vorgespannte
Federwelle wird der Behang stets gespannt und beim
Öffnen oder Schließen der Anlage betriebssicher von der einen auf die andere Seite gezogen. Hierbei zieht die Motorwelle den Behang über den Zugstab zu. Die in der Anlage befindliche Gegenzugeinheit (Federwelle) wickelt den Behang beim Öffnen der Anlage auf.
Das Aufrollelement kann auch meist mit einem geringeren Wellendurchmesser ausgeführt werden, da hier nur das Zugmedium (Seil oder Gurt) aufgewickelt wird.

Gehäuse
Mehrteiliges Gehäuse aus mehr mehrfach gekantetem
Aluminiumblech; Wandstärke mind. 1,5 mm; zur Aufnahme je einer der beiden Wellen (Motorwelle und
Gegenzugwelle); Revisionsdeckel mit angearbeitetem
gerundetem Ablaufprofil; Befestigungsmöglichkeit für
seitliche Führung des Zugstabes;

An der Gehäuseoberseite mit integrierten Nutkanälen zum Anbringen von Befestigungswinkeln oder laschen über Nutensteine.

Wellen
Optimal auf die Anlagentechnik abgestimmte Stahlwellen;
verzinkt; Wellenlagerung in wartungsfreien,
geräuscharmen und hochbelastbaren
Kunststoff-Gleitlagern; Abmessungen entsprechend
Anlagengrößen und statischen Erfordernissen;
Wickelwelle (Federwelle) mit spezieller innenliegender
Torsionsfeder ausgestattet.

Behangmaterial
Verdunkelungsbehang Soltis B92;
in beiden Richtungen vorgerecktes PVC-beschichtetes
Polyester-Gewebe;
Rückseitig Verdunkelungsschicht; geringe Dehnung; hohe Flächenstabilität; Strapazierfähig, leicht zu reinigen;
Desinfektionsmittelbeständig; hohe Widerstandskraft
gegen Luftverschmutzung und klimatische Einflüsse;
UV-Beständig; recyclefähig

Materialstärke: 0,6 mm
Flächengewicht: 650 g/m²
Reißfestigkeit: 330/220 daN/5 cm
Weiterreißfestigkeit: 45/25 daN
Lichttransmission: 0 %
Brandverhalten: DIN 4102 B1
Bahnenbreite: 1700 mm
Farben: entsprechend Musterkarte nach Wahl des AG
Behangmaterial schwer entflammbar nach DIN 4102
B1

Behangverarbeitung
In einem Stück konfektionierter Behang; zur Aussteifung des Behanges sind in regelmäßigen Abständen querverlaufende Behangtaschen eingebracht mit eingeschobenen, gegen verrutschen fixierten und verzinkten Stahlbogenprofilen; Behangverarbeitung geklebt, geschweißt oder genäht; abhängig von der Behangqualität;
Abmessungen Stahlbogenprofile entsprechend Anlagengröße und statischen Erfordernissen.

Zugstab
Ovalrohr; Wandstärke 2 mm; verzinkt; in Behangtasche eingearbeitet; Abmessungen 35 x 10 mm oder größer; in Abhängigkeit von Anlagengröße und Einsatzzweck der Anlage; seitliche Aufnahmen zur Befestigung des Zugmediums unsichtbar in den seitlichen Führungsschienen.

Zugmedium als kevlarverstärkter, annähernd
dehnungsfreier Textilgurt, Abmessungen 10 x 1 mm;
unsichtbar in der Führungsschiene laufend.

Seitliche Führung
Einteilige, U-förmige Führungsschienen aus
stranggepresstem Aluminium; mit Dichtungsbürste; zur Führung des Behanges und Endstabes; Befestigung von vorn oder seitlich, Abdeckelemente für die Bohrungen; Führungsschienen mit Abmessungen B x T 70 x 25 mm / 90 x 25 mm / 80 x 40 mm / 100 x 40 mm (entsprechend Breiten-/Höhenverhältnis der Anlage, notwendigem
Behangeinstand und verwendetem Zugstab);
Führungsscheine ausgestattet mit obenliegender
Bürstendichtung und untenliegender PTFE Gleitleiste.
Abmessungen der angebotenen Führungsschienen

Antrieb
Mechanischer Wechselstrommotor 230 VAC / 50Hz als Rohrmotor; automatische Abschaltung in beiden Endlagen;
Zwischenhalt möglich; Thermoschutz;
spritzwassergeschützt IP54; VDE-geprüft mit
CE-Kennzeichnung. Einschaltdauer nach VDE: KB 4
Minuten; 2m steckbare Kabelpeitsche; Anschlussleistung
entsprechend Anforderungen aus der Anlagengröße.

Schnittstelle zur bauseitigen Steuerung ist Ende
Kabelpeitsche des Antriebes.

Elektroarbeiten
Elektroarbeiten nach Bieter-Schaltplänen bauseits.

Oberflächenbehandlung
Sichtbare Metallteile pulverbeschichtet in altweiß, matt RAL 9016 oder RAL-Farbton nach Wahl des AG;
Pulverbeschichtung mit Vorbehandlung muss nach
Qualitätsrichtlinie GSB AL 631 erfolgen;
Kunststoffteile in grau oder schwarz

Planmaße sind vor Ausführung am Bau zu prüfen!
Menge: 12,000 St

**10.2.2 Gegenzuganlage 151,5 x 275 cm**
Gegenzuganlage mit Gehäuse quadratisch,
Motor-Bedienung, Wellen einseitig, schienengeführt
Anlagengröße
B: ca. 151,5 cm
H: ca. 275 cm

Funktionsweise
Zwei nebeneinander liegende Wellen dienen als Ab- bzw. Aufroll-Element für den Behang und das Zugmedium (Zugseil oder Zuggurt). Das Zugmedium (Seil oder Gurt) wird auf der gegenüberliegenden Seite über einer Rolle umgelenkt und auf die Wickelwelle zurückgeführt.

Eine der beiden Wellen ist mit einem elektrischen
Motorantrieb und die zweite mit einer mechanischen
Federwelle ausgerüstet. Durch die vorgespannte
Federwelle wird der Behang stets gespannt und beim
Öffnen oder Schließen der Anlage betriebssicher von der einen auf die andere Seite gezogen. Hierbei zieht die Motorwelle den Behang über den Zugstab zu. Die in der Anlage befindliche Gegenzugeinheit (Federwelle) wickelt den Behang beim Öffnen der Anlage auf.
Das Aufrollelement kann auch meist mit einem geringeren Wellendurchmesser ausgeführt werden, da hier nur das Zugmedium (Seil oder Gurt) aufgewickelt wird.

Gehäuse
Mehrteiliges Gehäuse aus mehr mehrfach gekantetem
Aluminiumblech; Wandstärke mind. 1,5 mm; zur Aufnahme je einer der beiden Wellen (Motorwelle und
Gegenzugwelle); Revisionsdeckel mit angearbeitetem
gerundetem Ablaufprofil; Befestigungsmöglichkeit für
seitliche Führung des Zugstabes;

An der Gehäuseoberseite mit integrierten Nutkanälen zum Anbringen von Befestigungswinkeln oder laschen über Nutensteine.

Wellen
Optimal auf die Anlagentechnik abgestimmte Stahlwellen;
verzinkt; Wellenlagerung in wartungsfreien,
geräuscharmen und hochbelastbaren
Kunststoff-Gleitlagern; Abmessungen entsprechend
Anlagengrößen und statischen Erfordernissen;
Wickelwelle (Federwelle) mit spezieller innenliegender
Torsionsfeder ausgestattet.

Behangmaterial
Verdunkelungsbehang Soltis B92;
in beiden Richtungen vorgerecktes PVC-beschichtetes
Polyester-Gewebe;
Rückseitig Verdunkelungsschicht; geringe Dehnung; hohe Flächenstabilität; Strapazierfähig, leicht zu reinigen;
Desinfektionsmittelbeständig; hohe Widerstandskraft
gegen Luftverschmutzung und klimatische Einflüsse;
UV-Beständig; recyclefähig

Materialstärke: 0,6 mm
Flächengewicht: 650 g/m²
Reißfestigkeit: 330/220 daN/5 cm
Weiterreißfestigkeit: 45/25 daN
Lichttransmission: 0 %
Brandverhalten: DIN 4102 B1
Bahnenbreite: 1700 mm
Farben: entsprechend Musterkarte nach Wahl des AG
Behangmaterial schwer entflammbar nach DIN 4102
B1

Behangverarbeitung
In einem Stück konfektionierter Behang; zur Aussteifung des Behanges sind in regelmäßigen Abständen querverlaufende Behangtaschen eingebracht mit eingeschobenen, gegen verrutschen fixierten und verzinkten Stahlbogenprofilen; Behangverarbeitung geklebt, geschweißt oder genäht; abhängig von der Behangqualität;
Abmessungen Stahlbogenprofile entsprechend Anlagengröße und statischen Erfordernissen.

Zugstab
Ovalrohr; Wandstärke 2 mm; verzinkt; in Behangtasche eingearbeitet; Abmessungen 35 x 10 mm oder größer; in Abhängigkeit von Anlagengröße und Einsatzzweck der Anlage; seitliche Aufnahmen zur Befestigung des Zugmediums unsichtbar in den seitlichen Führungsschienen.

Zugmedium als kevlarverstärkter, annähernd
dehnungsfreier Textilgurt, Abmessungen 10 x 1 mm;
unsichtbar in der Führungsschiene laufend.

Seitliche Führung
Einteilige, U-förmige Führungsschienen aus
stranggepresstem Aluminium; mit Dichtungsbürste; zur Führung des Behanges und Endstabes; Befestigung von vorn oder seitlich, Abdeckelemente für die Bohrungen; Führungsschienen mit Abmessungen B x T 70 x 25 mm / 90 x 25 mm / 80 x 40 mm / 100 x 40 mm (entsprechend Breiten-/Höhenverhältnis der Anlage, notwendigem
Behangeinstand und verwendetem Zugstab);
Führungsscheine ausgestattet mit obenliegender
Bürstendichtung und untenliegender PTFE Gleitleiste.
Abmessungen der angebotenen Führungsschienen

Antrieb
Mechanischer Wechselstrommotor 230 VAC / 50Hz als Rohrmotor; automatische Abschaltung in beiden Endlagen;
Zwischenhalt möglich; Thermoschutz;
spritzwassergeschützt IP54; VDE-geprüft mit
CE-Kennzeichnung. Einschaltdauer nach VDE: KB 4
Minuten; 2m steckbare Kabelpeitsche; Anschlussleistung
entsprechend Anforderungen aus der Anlagengröße.

Schnittstelle zur bauseitigen Steuerung ist Ende
Kabelpeitsche des Antriebes.

Elektroarbeiten
Elektroarbeiten nach Bieter-Schaltplänen bauseits.

Oberflächenbehandlung
Sichtbare Metallteile pulverbeschichtet in altweiß, matt RAL 9016 oder RAL-Farbton nach Wahl des AG;
Pulverbeschichtung mit Vorbehandlung muss nach
Qualitätsrichtlinie GSB AL 631 erfolgen;
Kunststoffteile in grau oder schwarz

Planmaße sind vor Ausführung am Bau zu prüfen!
Menge: 2,000 St

#### 10.3 Stundenlohnarbeiten

**10.3.1 Facharbeiter/-in sämtliche Kosten/Zuschläge**
STLB-Bau 2025-10 091
Stundenlohnarbeiten durch Facharbeiter/-in
der Verrechnungssatz für die jeweilige Arbeitskraft umfasst sämtliche Aufwendungen wie Lohn- und Gehaltskosten, Lohn- und Gehaltsnebenkosten, Zuschläge, lohngebundene und lohnabhängige Kosten, sonstige Sozialkosten, Gemeinkosten, Wagnis und Gewinn.
Menge: 40,000 h
